# Energetische Sanierung Lessing-Grundschule SAW
Angebotsaufforderung (GAEB 90, DA83)
DV-Nummer: 03-2019
Währung: EUR
Auftraggeber: Hansestadt Salzwedel, An der Mönchskirche 5, 29410 Hansestad

## Photovoltaikanlage
Datum: 07.07.21

*Hinweis*
Gegenstand der Baumaßnahme ist die Energetische
Sanierung der Lessing-Grundschule in Salzwedel.

Folgende Leistungen sind geplant:

- Sicherung der Wetterschale gegen Abscheren
  durch Einbau von Außenwandankern
- Installation einer  wandseitigen Photovoltaikanlage
- Anordnung: Hauptbaukörper-Südgiebel
- Befestigung an der Wetterschale (70 mm) eines
  3-schichtigen Beton-Montageelementes mit
  Überbrückung eines WDVS, D= 15 cm
- Gerüstbau: bauseitig vorhanden

Die Lessing Grundschule Salzwedel, erbaut 1977, ist ein
stadtteilprägendes Schulgebäude in einem Wohngebiet
aus den 70-iger Jahren und liegt im nord-östlichen
Stadtgebiet der Hansestadt Salzwedel unmittelbar an der
ehemaligen Hauptmagistrale "Ernst-Thälmann-Straße".

Gebäudecharakteristik:
Der Gebäudetyp "Cottbus 1977" besteht aus einem
dreigeschossigen Unterrichtsgebäude (Hauptbaukörper)
mit zwei Treppenhäusern.
Der Hauptbaukörper (L= 48,00 m, B= 18,30 m, H= 12,70 m)
ist über einen zweigeschossigen Verbindungsbau
(L= 13,20 m, B= 9,90 m, H= 9,30 m) an ein
Mehrzweck-Gebäudeteil (Aula, L/B= 19,00/13,00 m)
angeschlossen.

Bautechnische Merkmale:
- leichte Geschoßbauweise Typ Cottbus
- tragendes Außenskelett, tragende Innenwände:
- Montageelemente, Laststufe: 20 kN, ab 1977: 50 kN
- Rastermaße: 2,40 m / 3,60 m / 7,20 m
- Decken: Stahlbetonfertigteildecken
- Dächer: Kassettenplatten aus Beton, Flachdach, IEW
- Außen-Längswand: nichttragende Leichbetonbrüstung
- Außen-Giebelwand: tragende geschosshohe Elemente
- Geschoßhöhe: 3,30 m
- BGF: 3.952 m², BRI: 13.486 m³, HNF: 2.458 m²

*Hinweis*
1.1. Baustelleneinrichtung/Bauzaun/Bau-WC
Wird die Baustelleneinrichtung im LV nicht gesondert
ausgeschrieben, sind alle notwendigen Maßnahmen
hierfür in der Preiskalkulation mit einzurechnen.

Für die Baustelleneinrichtung steht in Abstimmung mit
der Bauüberwachung ein Bereich im eingezäunten
Schulhofgelände zur Verfügung.

Vorkehrungen gegen Diebstahl sind durch den AN
selbstständig zu treffen, eine Haftung seitens des AG
im Schadensfall wird ausgeschlossen.

Ein Baustellen-WC ist in der Baustelleneinrichtung
mit einzukalkulieren, die Aufstellung erfolgt im
eingezäunten Schulhofbereich.

Die Beleuchtung der Arbeitsplätze entsprechend UVV
müssen vom Auftragnehmer für seine Leistungen
abgesichert werden.

1.2. Baustrom / Bauwasser
Baustrom und Bauwasser können bauseits jeweils an
einer objektnahen Übergabestelle abgenommen werden.
Von der Übergabestelle hat jeder Unternehmer seine
notwendigen Verteiler- u. Verlängerungseinrichtungen
für den Baubereich eigenständig abzunehmen u.
anzuschließen.
Die Absicherung für Baustrom ist 400V / 32A bzw.
230V / 16A vorzunehmen.
Übergabestelle Baustrom: im/am Gebäude bis 50 m,
Übergabestelle Bauwasser: im/am Gebäude bis 50 m.

Die Baustrom- und Bauwasserabrechnung erfolgt über
folgenden Schlüssel:
- Baustrom:  0,5 %  der Abrechnungssumme
- Bauwasser:  0,3 %  der Abrechnungssumme

1.3. Abfälle / Reinigung
Während und nach Durchführung der Arbeiten sind alle
Verunreinigungen und Abfälle, die von der eigenen
Arbeit stammen, arbeitstäglich zu beseitigen.
Der Bau- u. Lagerbereich ist besenrein zu übergeben.
Verschmutzungen der öffentlichen Gehwege, Fahrbahnen
und privaten Verkehrswege sind sofort zu beseitigen.

1.4. Lärm- und Staubminderung
Maßnahmen zur Lärm- und Staubminderung sind vorzusehen.
Zur Staubminderung sind Abdeckungen aus Folie bzw.
Staubschutzwände vorzusehen.

1.5. Baustellenvertreter des AN
Auf der Baustelle muss während der Leistungserbringung
ständig ein Vertreter des AN anwesend sein, der
bevollmächtigt ist, die Erklärungen des AG/des Planers
entgegenzunehmen und zu erfüllen.
Die Kommunikation auf der Baustelle erfolgt in
deutscher Sprache.

1.6. Baustellenbesichtigung
Dem Auftragnehmer wird empfohlen, die Baustelle
auf ihre Eignung zur Durchführung der
ihm übertragenen Arbeiten sowie ihre
Zufahrtsmöglichkeiten,
der Unterbringung der Baustelleneinrichtung,
insbesondere hinsichtlich des Einsatzes von
großen Geräten und den Lagerplätzen zu
besichtigen.

Zusätzliche Vorbemerkungen

2.1.  Die Arbeiten haben entsprechend der aktuell
gültigen Vorschriften und Regeln der Technik zu
erfolgen. Der AN hat die Planung der Leistungen
so vorzunehmen, dass die jeweiligen Bauzustände
standsicher und ohne Gefährdung für die Beschäftigten
und der Bestands- u. Nachbarbebauung sind.
Die verwendeten Materialien sind getrennt, ggf. auf
Schadstoffe chemisch analysiert und zur separaten,
ordnungsgemäßen Entsorgung entsprechend den
abfallrechtlichen Vorschriften vorzubereiten und zu
entsorgen.

2.2  Der Auftragnehmer ist verpflichtet, die von ihm
verschmutzten Flächen des Gebäudes, der Baustelle,
sowie der benutzten Verkehrswege sauber zu halten.
Verschmutzungen der öffentlichen Gehwege, Fahrbahnen
und Verkehrswege außerhalb des Geländes durch
Baufahrzeuge sind sofort zu beseitigen. Sollte der
Auftragnehmer seiner Pflicht zur Baustellenreinigung
nicht nachkommen, so ist die Bauleitung des
Auftraggebers nach einmaliger erfolgloser Aufforderung
berechtigt, die Schuttbeseitigung durch eine Drittfirma
auf Kosten des Verursachers zu veranlassen.

2.3  Die Verschlusssicherheit des Objektes ist bei
allen Arbeiten ständig zu gewährleisten

2.4. Es bestehen ggf. beengte Lagermöglichkeiten
und Einschränkungen am Bauobjekt sowie in der Be-
und Entladung.  Ein Parken von Privatfahrzeugen auf
dem Baustellengelände ist nicht statthaft.

2.5. Die Belange des Gesundheits- und Arbeitsschutzes
der  BG Bau ( z.B. BGV C 22) sind durchzusetzen und
daraus resultierende eventuelle Kosten in die
Kalkulation mit einzurechnen

2.6. Entsprechend der VOB sind für Arbeiten bis 4,00 m
Arbeitshöhe keine gesonderten Rüstungen ausgeschrieben.
Diese eventuell benötigten Rüstungen sind in die
Einzelpreise mit einzukalkulieren.

2.7. Alle verwendeten Einbauteile sind entsprechend
Zulassung nach Herstellerrichtlinie mit
einzukalkulieren. Die abgegebene Kalkulation
entspricht einem kompletten nutzungsfähigen Produkt.
Es sind nur zugelassene und anerkannte Systeme in
allen Komponenten einzubauen.

2.8. Alle Arbeiten im Gebäude sind nur mit Hand-
bzw. Kleintechnik möglich.

2.9. Grundsätzlich kann es erforderlich sein, dass die
beschriebenen Arbeiten aus Eigentümer- und Nutzersicht
in mehreren zeitlich getrennten Abschnitten
durchgeführt werden müssen.
Daraus resultierende Unterbrechungen im Bauablauf
sind mit einzukalkulieren.

3.0 Einschränkungen der Ausführung
Für die Ausführung der Grundleistung sind nach heutigem
Stand keine Einschränkungen zu erwarten.
Das bauseitige Fassadengerüst wird für die Montage der
PV-Module bezüglich des Wandabstandes entsprechend
angepasst.

Für den Zeitraum der Leistungsdurchführung ist das
Bauobjekt nicht in schulischer Nutzung.

*Hinweis*
Gebäudecharakteristik:

- Gebäudetyp: Schulgebäude "Cottbus 1977"
- leichte Beton-Geschoßbauweise
- tragendes Außenskelett, tragende Innenwände

- Hauptgebäude: L/B/H = 48,00/18,30/12,70 m
- Zwischengebäude: L/B/H= 13,20/9,90/9,30 m
- Aula-Gebäudeteil: L/B/H= 18,60/13,00/10,80 m

- Wandkonstruktion: Mehrschichtpatten aus Beton
- Plattengeometrie: Giebel: L/B/D= 330/120/29 cm
- Plattenstärke: Mehrschicht 29 cm, Außenschale: 7 cm
- WDVS: 14 cm Mineralwolle, 1-2 cm Putz/Armierung

 Wandfläche-Südgiebel im Planungsstadium:

- Photovoltaikanlage
- Wandausrichtung Giebelwand: Süd -3°
- Anlagenleistung: ca. 10 kWp
- Modulmaß: 990 mm x 1680 mm, Gewicht: ca. 23 kg
- Befestigung: Abstandsmontagesystem/Thermoanker

Leistungsbeschreibung

Gegenstand des Bauvorhabens ist die Errichtung
einer PV-Anlage an der Fassade der Lessing
Grundschule in Salzwedel.
Als Montagefläche ist der südliche Giebel des
bestehenden Hauptgebäudes vorgesehen.

Die Anlage ist mit PV-Modulen, Wechselrichter
und weiteren Nebenleistungen ausgeschrieben.

Die Einspeisung in das Netz des Energieversorgers
(Avacon) erfolgt im HA-Raum des Hauses.
Der Zählerschrank für die Netzeinspeisung ist nicht
Bestandteil dieser Ausschreibung.

Die installierte Leistung der zu errichtenden PV-Anlage
ist mit ca.10 kWp geplant.

### Bereich 01 PV-Anlage

**01.1 Lieferung Photovoltaikmodule, L/B/D= 1680/990/40 mm mit Rahmenprofilkonstruktion**
Lieferung von Photovoltaikmodulen,
Abmessungen: L/B/D= 1680/990/40 mm
mit einer Rahmenprofilkonstruktion,
Material: Aluminium, schwarz,
Rahmenprofil: 2-schenklig, 40/30 mm.

- Modultechnologie:
  Glas-Glas-Laminat, Aluminiumrahmen, schwarz
- Deckmaterial:
  Gehärtetes Solarglas, Antireflex-Veredelung, 2 mm
- Verkapselung: EVA-Solarzellen-EVA, weiß
- Rückseitenmaterial: Gehärtetes Glas, 2 mm
- Solarzellen:
  60 monokristalline PERC-Hochleistungssolarzellen
- Maße der Zellen: 157 x 157 mm
- Gewicht: ca. 22,8 kg
- Bypass-Dioden: 3
- Max. Systemspannung: 1000 V
- Schutzart: IP 67
- Schutzklasse: II (nach IEC 61140)
- Brandklasse: C (nach IEC 61730), E (nach EN 13501)
- Zertifizierte mechanische Belastbarkeit:
  Soglast bis 2400 Pa, Auflast bis 5400 Pa
- Anzahl der Module: 30 Stück mit je -310 Wp
- Anlagenleistung gesamt: ca. 10 kWp

Angebotenes Fabrikat/System:

.......................................................

Montage der Module mit der Rahmenkonstruktion auf
einer senkrechten Fassaden-Wandfläche.
- Befestigungselemente in nachfolgender Position
- Montage Rahmenkonstruktion an der Wetterschale der
  Beton-Montageelemente mit Überbrückung des WDVS
  in nachfolgender Position.
Menge: 30,000 Stk
Zuordnung: 449

**01.2 Befestigungselemente für Montage an den Unterbauten**
1 Satz Befestigungselemente je Modul
zur Montage der zuvor genannten Module
an den Unterbauten (Schraubverbindung)
bestehend aus:
- Querträgerprofile mit Kabelkanal und
- Klemmen zur Befestigung der Module an den
  Querträgerprofilen.
Menge: 30,000 Stk
Zuordnung: 449

**01.3 Montage Rahmenprofilkonstruktion an der Wetterschale**
Montage der Rahmenprofilkonstruktion
der Photovoltaikmodule an der Wetterschale der
Wand-Montageelemente mit Überbrückung der
WDVS- Fassadenfläche.
Rahmenkonstruktion: L/B/D= 1680/990/40 mm,
Material: Aluminium, schwarz,
Rahmenprofil: 2-schenklig, 40/30 mm.

Befestigung der Rahmenkonstruktion:
Abstandsmontagesystem mit deutscher Zulassung
in Kombination mit ETA-Bewertungen des
zu verwendenden Verbundmörtels,
Ausbildung/Größe der Gewindestangen (min. M12)
abgestimmt auf die Lastklasse der Module und der
statisch-tragenden Wandkonstruktion.
Verwendung von Gewindestangen, Anti-Kälte-Konen
aus Kunststoff, Gewindestiften, U-Scheiben, Muttern
und Siebhülsen.

Wandkonstruktion:
- 29 cm Mehrschicht-Montageelemente aus
  Beton/Leichtbeton, hiervon ca.7 cm Wetterschale
  bzw. Außenschale mit Waschbetonoberfläche
- 16 cm WDVS, hiervon 14 cm MiWo-Platten und
  ca. 1-2 cm Armierung/Außenputz.
Menge: 30,000 Stk
Zuordnung: 449

**01.4 Bauaufsichtliche Zulassung im Einzelfall**
Bauaufsichtliche Zulassung im Einzelfall:

Falls die angebotenen Fabrikate über keine
Bauaufsichtliche Zulassung für die Überkopfverglasung
verfügen, ist durch den Auftragnehmer nachweislich
spätestens eine Kalenderwoche nach Auftragserteilung
eine Zulassung im Einzelfall zu beantragen.

Die angebotenen Module müssen spätestens 7
Kalenderwochen nach Auftragserteilung über die
entsprechende Bauaufsichtliche Zulassung im Einzelfall
(ZIE) verfügen.

Die Kosten für die Einholung einer Bauaufsichtlichen
Zulassung im Einzelfall und Zustimmung im Einzelfall
sind in dieser Position einzukalkulieren.
Bei Nichteinhaltung der Frist behält sich der
Auftraggeber vor den Vertrag zu kündigen.
Menge: 1,000 Psch
Zuordnung: 449

**01.5 Lieferung/Montage Wechselrichter**
Als Wechselrichter sind 2 verschiedene Typen mit
unterschiedlicher Leistung geplant.
Die Wechselrichter sind entsprechend den eingesetzten
Modulen anzubieten und müssen zur Regulierung der
Einspeiseleistung entsprechend den Vorschriften des
Energieversorgers geeignet sein.

Kommunikation der Komponenten
Protokoll: Modbus oder M-Bus.

Wechselrichter 7000W mit RS485-Schnittstelle
Position Trafoloser String-Wechselrichter
für die Netzeinspeisung mit einer bescheinigten
Unbedenklichkeit der Berufsgenossenschaft und den
Richtlinien VDE, VDEW, CE-Konform.
Netzüberwachung und Fehlerstromüberwachung
nach DIN VDE 0126-1-1.
Anschlüsse mit Steckverbindern.

Allgemeine Gerätedaten

Temperaturbereich: ...........................

Schutzart: ............................

Abmessungen: ...........................

Gewicht: ...........................

Schnittstelle: ...........................

Daten Generatorseite

Max. Generatorleistung: ......................

Max. Eingangsspannung: ......................

Max. Eingangsstrom: ......................

Daten Netzanschluss

Nennleistung: ..................

Max. Nennleistungeistung: ...........................

Netznennspannung / Bereich: ......................

Netznennfrequenz / Bereich: ......................

Klirrfaktor bei Nennleistung. .........................

Leistungsfaktor: .................................

Wechselrichter inkl. Kleinteile, DC/AC-Anschluß
betriebsfertig liefern und montieren.
Montageuntergrund: Außenwand-Montageelement
aus Beton, 3-Schicht-Element mit Wetterschale (7 cm),
Überbrückung eines WDVS, D= 15 cm.

Fabrikat des Bieters: ..............................

Typ: ........................
Menge: 1,000 Stk
Zuordnung: 449

**01.6 Lieferung/Montage PV-Datenlogger**
Lieferung/Montage Datenlogger
zur Überwachung und Weiterleitung von Daten
der zuvor genannten Wechselrichter für die  PV-Anlage.

Technische Daten:
- Gehäuse

Schutzart: .........................

Gewicht: .........................

Maße: .........................

Umgebungstemperatur: .........................

- Elektrischer Anschluß

Netzspannung: ........................

Netzfrequenz: ........................

Kommunikation
Schnittstelle: RS 485
Protokoll: Modbus oder M-Bus

Fabrikat des Bieters: .................................

Typ: .........................
Menge: 1,000 Stk
Zuordnung: 449

**01.7 Einspeisemanagement**
Einspeisemanagement über 70% Regelung
am Wechselrichter gemäß VDE-AR-N4105.
Die Einstellungen sind zu protokollieren.

Technische Anforderungen:
- muss dem EEG zum Einspeisemanagement
  und den Forderungen des Netzbetreibers entsprechen
- Wirkleistungsbegrenzung und Blindleistungsbegrenzung
- Einbindung in ausgeschriebenen Anlage per LAN

Fabrikat des Bieters: .................................

Typ: .........................
Menge: 1,000 Stk
Zuordnung: 449

**01.8 Lieferung/Montage Verkabelungen Anlagenteile**
Lieferung und Montage von Verkabelungen der
Anlagenteile inkl. Außenwanddurchführung.

- Verkabelung der Module und Anlagenteile
- Leitungsführung und Verkabelung durch die
  Fassadenwand (16 cm WDVS, 30 cm Beton)

Folgende Leistungen erfolgen bauseits:
- innere Leitungsführung und Verkabelung
- innere Brandabschottungen
- Zuleitungen zum Wechselrichter
- Potentialausgleich und Blitzschutz
- Anbindung an das öffentliche Netz.
Menge: 1,000 Psch
Zuordnung: 449

**01.9 Materialaufzug, 1 Haltestelle**
Materialaufzug, an der Außenseite von Bauwerken,
Förderhöhe: bis 12,50 m, mit 1 Haltestelle,
Traglast: bis 100 kg, aufbauen, über die Bauzeit
vorhalten und wieder abbauen.
Menge: 1,000 Psch
Zuordnung: 449

**01.10 Vorübergehenden Schutz von Wandflächen herstellen**
Vorübergehenden Schutz von Wandflächen
(neue Putz- u. Farbbeschichtung)
für die Ausführung der Montagearbeiten herstellen.
Wandfläche mit staubdichter und geeigneter
reißfester Folie abkleben, anbringen und
wieder entfernen.
Etwaige Verunreinigungen und Schäden an den
Wandflächen gehen zu Lasten des AN und
sind zu beseitigen (absaugen und Schäden beseitigen).
Menge: 50,000 m²
Zuordnung: 449

**01.11 Koordination EVU (Energieversorgungsunternehmen)**
Koordination EVU

- Anmeldung der Erzeugungsanlage
- Fertigmeldung der Erzeugungsanlage
- Gemeinsame Inbetriebnahme mit dem EVU
Menge: 1,000 Psch
Zuordnung: 449

**01.12 Nutzereinweisung PV-Anlage**
Einweisung des Nutzers in die PV-Anlage
und deren Bauteile.
Menge: 1,000 Psch
Zuordnung: 449

**01.13 Erstellung Anlagen-Dokumentation**
Erstellung einer Anlagen-Dokumentation:

- 1 fach in Papierform
- 1 fach in Digitalform auf CD/USB-Stick
Menge: 1,000 Psch
Zuordnung: 449

**01.14 Stundenlohnarbeiten Facharbeiter**
Stundenlohnarbeiten für Facharbeiter/-in

auf Anordnung des AG/der Bauüberwachung
ausführen, der Verrechnungssatz umfasst
sämtliche Aufwendungen wie Lohn- und
Gehaltskosten, Lohn- und Gehaltsnebenkosten,
Zuschläge, lohngebundene und lohnabhängige
Kosten, sonstige Sozialkosten, Gemeinkosten,
Wagnis und Gewinn.
Menge: 8,000 h
Zuordnung: 449

**01.15 Stundenlohnarbeiten Helfer/-in**
Stundenlohnarbeiten für Helfer/-in

auf Anordnung des AG/der Bauüberwachung
ausführen, der Verrechnungssatz umfasst
sämtliche Aufwendungen wie Lohn- und
Gehaltskosten, Lohn- und Gehaltsnebenkosten,
Zuschläge, lohngebundene und lohnabhängige
Kosten, sonstige Sozialkosten, Gemeinkosten,
Wagnis und Gewinn.
Menge: 8,000 h
Zuordnung: 449

### Bereich 02 Sicherung Wetterschale

**02.1 Baustelle einrichten und beräumen**
Baustelleneinrichtung herstellen/vorhalten/beräumen.

Antransport aller Geräte, Werkzeuge und sonstiger
Betriebsmittel, die zur vertragsgemäßen Durchführung
der ausgeschriebenen Bauleistungen erforderlich sind.
Vorhalten aller Geräte, Werkzeuge und sonstiger
Betriebsmittel für die eigene Bauzeit
sowie Abbauen und Abtransportieren nach
Beendigung der Bauarbeiten.
Eingeschlossen sind die für die Durchführung der
vertraglichen Leistungen erforderlichen Lager- und
Arbeitsplätze, einschl. der erforderlichen Auflagen
der Gewerbeaufsicht.

Für alle oben genannten Bestandteile der
Baustelleneinrichtung sind seitens des AN
Vorkehrungen zur Diebstahlsicherung zu treffen
und zu berücksichtigen, eine Haftung des AG
im Falle eines Diebstahles wird ausgeschlossen.

- Heranführen aller für die Baustelle
  notwendigen Medien bis max. 50 m (Wasser, Strom
  etc.) in ausreichender Menge und Qualität.
- Sicherung baulicher Anlagen im Baustellenbereich
- Sicherung vorhandener Ver- und Entsorgungsleitungen
- Gewährleistung der ständigen Begehbarkeit der
  Baustelle sowie der angrenzenden Gebäudeteile.

Der Auftragnehmer hat jederzeit die Pflicht
Unfallgefahren vorzubeugen und entsprechende
Schutzvorkehrungen bei der Durchführung
aller Tätigkeiten vorab zu treffen.
Menge: 1,000 Psch
Zuordnung: 391

**02.2 Freilegung WDVS-Fassadenfläche für Kernbohrungen, 30x50 cm**
Freilegung der WDVS-Fassadenfläche für die
Ausführung von Kernbohrungen mit dem
stationären Kernbohrgerät.

WDVS-Material:
15 cm Mineralwolle mit Armierung,
geklebte und verdübelte Befestigung an der
Wetterschale (Waschbeton-Oberfläche)

- Sauberes Freischneiden des Montagebereiches
  in Abhängigkeit der Ansatzgröße des
  Kernbohrgerätes, B/H= ca. 30x50 cm für eine
  Wiederverwendung des WDVS
- Abdichtung und Schutz des WDVS vor Eintritt
  von Kühlwasser und Feuchtigkeit
- Übergabe des freigeschnittenen WDVS an das
  Fassadengewerk.

Angabe des Freilegungspunktes durch die
Fachfirma Verankerungen und durch den Statiker.
Menge: 50,000 Stk
Zuordnung: 331

**02.3 Nachträgliche Sicherung der Wetterschale, Edelstahlanker**
Nachträgliche Sicherung von dreischichtigen
Außenwandplatten der Objektfassade durch
Wetterschalenankern mit bauaufsichtliche Zulassung.

Wandaufbau-Bestand:
- 15 cm Mineralwolle WDVS freigeschnitten
- 70 mm Wetterschale aus Beton/Leichtbeton
- 70 mm Kerndämmung im Montageelement
- 150 mm Beton-Tragschale des Montageelementes

- Plattengeometrie: B/H= ca. 121/330 cm

Der Einbau erfolgt nach bauaufsichtlicher Zulassung und
Montageanleitung des Herstellers. Die Anzahl und
Anordnung der Anker sind dem statischen Nachweis zu
entnehmen und entsprechend zu berücksichtigen.

Eigenschaften:
· Wetterschalensicherung durch Anker aus Edelstahl A4.
· Hohe Ankertragkraft durch Doppelkonusbolzen und
  Spreizhülsen zur Übertragung von Querlasten.
· Vertikaler Lastabtrag der bestehenden Bausubstanz
  sowie des neuen Fassadensystems.
· Mindestbetonfestigkeit der Tragschicht und
  Wetterschale mind. C12/15.
· Keine zusätzliche chemische Verankerung.
· Durchmesser: 40 mm.
· Länge: 205 bzw. 240 mm .

Weitere Eigenschaften:
· Verarbeitung: ein Bohrdurchmesser mit durchgängig
  42,5 mm notwendig.
· Direkt belastbar, ohne Temperatureinschränkungen
- kein zusätzlicher Mörtel.
· Langfristige Sicherheit und Langlebigkeit, keine
  Ermüdungserscheinungen durch vollständige
  Edelstahlkomponenten.
· Brandverhalten anhand der Baustoffklasse A1
  "Nichtbrennbar", da ohne brennbare Bestandteile
· Einsatz der Kernbohrtechnik mit Diamant-Bohrkrone,
  kein Hammerbohrverfahren.
- Einsatz einer Wasserdosiereinrichtung (Wassereinsatz
  pro Bohrung < 0,5 Liter), es treten keine
  Folgeschäden durch eine Nassbohrung auf.

Vorbemessung und statische Berechnung

Kalkulation inkl. Statische Berechnung, Darstellung der
Bemessungsergebnisse in einer Konstruktionszeichnung
und Festlegung der Verankerungspunkte.

Lieferung und Komplettmontage der Verankerungen
inkl. Ausführung der Kernbohrungen.
Ausführung inkl. aller Nebenleistungen, Material und in
nutzungsfertiger Bauart.

Angebotes System/Fabrikat:

.......................................................
vom Bieter einzutragen.
Menge: 50,000 Stk
Zuordnung: 331

**02.4 Stundenlohnarbeiten Facharbeiter**
Stundenlohnarbeiten für Facharbeiter/-in

auf Anordnung des AG/der Bauüberwachung
ausführen, der Verrechnungssatz umfasst
sämtliche Aufwendungen wie Lohn- und
Gehaltskosten, Lohn- und Gehaltsnebenkosten,
Zuschläge, lohngebundene und lohnabhängige
Kosten, sonstige Sozialkosten, Gemeinkosten,
Wagnis und Gewinn.
Menge: 5,000 h
Zuordnung: 331

**02.5 Stundenlohnarbeiten Helfer/-in**
Stundenlohnarbeiten für Helfer/-in

auf Anordnung des AG/der Bauüberwachung
ausführen, der Verrechnungssatz umfasst
sämtliche Aufwendungen wie Lohn- und
Gehaltskosten, Lohn- und Gehaltsnebenkosten,
Zuschläge, lohngebundene und lohnabhängige
Kosten, sonstige Sozialkosten, Gemeinkosten,
Wagnis und Gewinn.
Menge: 5,000 h
Zuordnung: 331

USt %: 19,00
